# SML - Verbindungs- und Umbau BH A
Angebotsaufforderung (GAEB DA XML 3.2, DA83)
Projekt: 25806
Währung: EUR
Angebotsdatum: 13.11.2026
Eröffnung: 13.11.2026 12:00:00
Ende der Zuschlagsfrist: 13.01.2027
Abgabeort: Vergabeplattform DTVP
Ausführungsbeginn: 18.01.2027
Ausführungsende: 26.04.2030
Auftraggeber: St. Marien Hospital Lüdinghausen, zu Hd. Herrn Johannes Simon, Neustraße 1; Vergabenummer: 302
Ausführungsort: SML - Verbindungs- und Umbau BH A, - Verbindungs- und Umbau der internistis
Erstellt mit: BUILDUP, BUILDUP v31.0.0.0, 16.10.2026

## 302 Baustelleneinrichtung
Datum: 02.10.2026

### 302 Baustelleneinrichtung

*Hinweis: Baubeschreibung*
Ziel der Baumaßnahme ist ein Um- und Erweiterungsbau des Bettenhauses A, um das internistisch-geriatrische Versorgungskonzept des St. Marien-Hospitals auch räumlich an die aktuellen Standards anzupassen und zusätzliche Bettenkapazitäten zur Versorgung von Patientinnen und Patientenzu schaffen. Neben der Schaffung neuer Versorgungskapazitäten werden im Baukonzept die Aspekte Demenzsensibler Bereich und die Schaffung von  Isolationskapazitäten berücksichtigt.

Geplant werden folgende Bereiche:
- 2-geschossiger Verbindungsbau, als Neubau,  im Erd- und 1. Obergeschoss angrenzend an
  die Bestandsbettenhäuser "A" und "C"
- Umbau im EG und 1. OG im  Bestandsgebäude Bettenhaus "A" (Renovierung)
- Erstellung Außenanlagen im Bereich des Innenhofes und des Parks,
- Wiederherstellung der Baustelleneinrichtungsfläche
- Umverlegung von Leitungen im Baufeld
Erschließung:
Das Erdgeschoss ist die Eingangsebene und liegt mit dem angrenzenden Bestand ebenerdig. Erschlossen werden die neuen Bereiche sowohl über den Bestand (Haupteingang Sankt Marien Hospital) über den Aufzugsvorraum bzw. Treppenhaus.

Statisches System:
Das Bestandsbettenhaus aud em Jahr 1960  ist mit tragenden  Außen- und Innenwänden und Stahlbetondecken erstellt. Die Außenwände bestehen überwiegend aus Mauerwerk.
Teilweise sind Schlitze für Heizungen vorhanden.
Die Gründung ist eine Fundamentgründung auf gewachsenem Baugrund.

Der Neubau erhälht eine Tiefengründung aus Mikrobohrpfählen mit aufliegenden Fundamentbalken. Die Zwischendecken werden aus Spannbetonhohlkörper- und Ortbetondeckenausgeführt. Die Außenwände aus werden in Mauerwerk hergestellt.

Baustelle:
Die Baustelle wird über die vorhandene Erschließung von der Neustraße aus erreicht.
Die Zuwegung dient auch der Anfahrt für den Krankentransportverkehr, der immer Vorrang hat. Zusätzlich muss die Erreichbarkeit des Gebäudes für die Feuerwehr weiterhin möglich sein.
Die Baustelleneinrichtungsfläche befindet sich süd- östlich des Bestandsbettenhauses, sowie des Verbindungssbaus.

Umbau bei laufendem Betrieb im "A" - Trakt:
Oberhalb des Ausbaubereiches EG und 1. OG befindet sich ein weiteres Geschoss, dass im Rohbauzustand bealssen wird.
Die Pflegestationen im Bauteil "C" bleiben während der Baumaßnahme im Betrieb und sind schutzbedürftig. Die Baustelle hat auf die im Betrieb befindliche Geschosse/ Bauteile Rücksicht zu nehmen.

Bauabschnitte:
Das Bauvorhaben wird in verschiedene Bauabschnitte (u.a. Abbruch Isolierstation, Neubau Verbindungsbau, Entkernung Erd- und 1. Obergschoss Bettenhaus A, Ausbau Bestandsgeäude) unterteilt. Die Bauabschnitte laufen hintereinander.
Nach Inbetriebnahme der beiden Stationen im Verbindungsbau (Neubau) kann das Bestandsgeäude Kernsaniert und umgebaut werden.

Außenanlagen:
Die Außenanlagen werden so modelliert, dass die Anbindung vom Park im Süd- Ostbereich mittels geneigter Flächen un einer Rampen-/ Treppenanlage erfolgt.
Auch der Angriffsweg der Feuerwehr findet u.a. vom Park  statt. Ebenso östlich und nördlich desBestandsbettenhauses.
Im Bereich des Innenhofes wird ein geschützer Garten geplant und erstellt.

*Hinweis: Allgemeine Informationen zur Baustelle*
Der Baustellenverkehr hat permanent Rücksicht auf den laufenden Krankenhausbetrieb zu nehmen. Der Krankenhausbetrieb hat immer Vorrang.

Arbeitszeiten, Lärmschutz:
Die Arbeitszeiten sind von Montag bis Freitag 06:00 - 18:00.
Die täglichen regelmäßigen Ruhezeiten sind zwingend einzuhalten.
Während der Ruhezeiten dürfen grundsätzlich keine Lärmintensiven Arbeiten ausgeführt werden.
Für Arbeiten an Samstagen ist die vorherige Zustimmung der Bauleitung einzuholen.
Arbeiten an Sonn- und Feiertagen sowie außerhalb der o.g. Arbeitszeiten an Werktagen werden nur in besonderen Einzelfällen nach ausdrücklicher Aufforderung durch den Auftraggeber anfallen.
Anlieferung und Abtransport dürfen nur in den angegebenen Arbeitszeiten und nur in Anwesenheit des AN erfolgen.
Bei den Arbeiten ist die Entwicklung von Emissionen durch Staub, Erschüttern und Lärm durch geeignete Mittel, welche dem Stand der Technik entsprechen, zu vermeiden bzw. einzuschränken. Die AVV Lärm ist zu beachten.

Informationen zu den Zu- und Abfahrtswegen:
Alle nachfolgenden Angaben sind im Zusammenhang mit den der Ausschreibung beigefügten Unterlagen in Form des Baustelleneinrichtungsplanes zu verstehen.
Die eigentliche Zu- und Ausfahrt für den Baustellenverkehr mit LKW hat über die in dem Baustelleneinrichtungsplan dargestellte Zuwegung bzw. über die dargestellten Baustelleneinrichtungsflächen zu erfolgen. Die Zufahrt zur Baustelle darf nur von der Neustraße aus erfolgen. Parkplätze für PKW (Firmenfahrzeuge) stehen vor Ort im Bereich der Baustelleneinrichtung nur im begrenzten Umfang zur Verfügung.
Das Baufeld darf nur über den gekennzeichneten Zugang betreten und verlassen werden. Öffentliche Parkplätze befinden sich in der Nähe des Baufelds und können normal genutzt werden.
Informationen zu den Zugängen:
Die Zugänglichkeit des Gebäudes erfolgt über die außenliegenden Eingänge an der Ost- und Südseite des Gebäudes.

Angaben zum PKW- und Baustellenverkehr:
Anlieferungen erfolgen über die Zufahrtsstraße von der Neustraße aus.
Der Zufahrtsweg für Feuerwehr-, Rettungs-, Polizei- und sonstige Hilfsfahrzeuge im mittleren Bereich des Baufeldes ist zwingend freizuhalten.
Bau- und Lieferfahrzeuge dürfen nicht außerhalb des Baufeldes auf den allgemeinen Flächen geparkt werden. Private PKW der Baustellenmitarbeiter (AN) dürfen nicht die Zuwegung von der Neustraße aus behindern. Die privaten PKW können auf den vorhandenen öffentlichen Parkplätzen abgestellt werden.
Angaben zu Verkehrsflächen:
Der AN hat die für ihn selbst angelieferten Materialien sicher zu lagern. Insbesondere sind, bei Bedarf, Schutzmaßnahmen gegen ein Verwehen von Lagergut zu treffen. Nach Abschluss der Arbeiten ist die Baustelle durch den AN unverzüglich zu räumen.

*Hinweis: Allgemeine Hinweise*
Leistungsumfang:
Der Leistungsumfang versteht sich grundsätzlich als Komplettleistung der Bauleistung, d.h. einschließlich aller Nebenleistungen. Für die Erstellung des Angebots und für die Ausführung der Leistung gelten die VOB/B und die VOB/C, sämtliche weiteren gültigen technischen Regelwerke sowie die anerkannten Regeln der Technik.
Die Entsorgung und Deponiegebühren übernimmt der AN auf eigene Kosten gemäß den gültigen Vorschriften.

Besichtigung der Baustelle:
Dem Bieter wird empfohlen, vor Abgabe eines Angebots die Gegebenheiten vor Ort zu besichtigen. Eine diesbezügliche Verpflichtung besteht nicht.

Energie- und Medienkosten, Umlagen:
Baustrom und Bauwasser werden bauseitig bis zu den Übergabepunkten (Endkastenverteiler für Baustrom sowie Standrohr/Zapfstelle für Bauwasser) bereitgestellt.
Die Kosten für den Verbrauch von Baustrom und Bauwasser trägt der Auftraggeber.
Der Aufenthaltscontainer, welcher teilweise als Besprechungsraum genutzt wird, wird den Auftragnehmern zur Verfügung gestellt. Hierfür werden keine weiteren Kosten oder Umlagen erhoben.

Ausführungsbestimmungen
Ergänzend zu den gültigen, die Leistung des AN, betreffenden DIN- und Euro-Normen, gelten auch alle für die Leistungen zutreffenden einschlägigen Vorschriften und Bestimmungen in der jeweils gültigen Fassung. Alle Materialien müssen den gültigen DIN- und Euro-Normen, der Muster-Verwaltungsvorschrift Technische Baubestimmungen sowie den anerkannten technischen Regeln entsprechen, sowie eine CE- Kennzeichnung besitzen.

Bauleitung:
Der AN übernimmt die Fachbauleitung für sein Gewerk. Der Fachbauleiter muss die deutsche Sprache fließend in Wort und Schrift beherrschen. Dieser muss die Einhaltung aller Sicherheitsmaßnahmen, Unfallverhütungsvorschriften, Arbeitsstättenrichtlinien, Auflagen der Berufsgenossenschaft überwachen und entsprechende Maßnahmen ergreifen.

Ansprechpartner / Bauleitung:
Der AN hat während der gesamten Maßnahme einen verantwortlichen Vertreter zu benennen. Ein Wechsel des Vertreters ist nur mit vorheriger Zustimmung des AG bzw. dessen Objektüberwachung erlaubt und ist zu begründen.

Arbeitsschutz:
Neben den anzuwendenden gesetzlichen und berufsgenossenschaftlichen Vorschriften und Regelungen, sind die in den Zusätzlich Technischen Vertragsbedingungen (ZTV) beschriebenen speziellen Arbeitsschutzmaßnahmen, sowie der vom SiGeKo aufgestellte Sicherheits- und Gesundheitsschutzplan einzuhalten. Der Sicherheits- und Gesundheitsschutzkoordinator (SiGeKo) wird vom AG gestellt/beauftragt. Seitens des AN ist eine Fachkraft für Arbeitssicherheit nach DGUV Regel 101-004 zu benennen. Der AN hat dem SiGeKo vor Beginn der Arbeiten seine Arbeitsverfahren sowie die vorgesehenen Sicherheitsmaßnahmen anzugeben. Notwendige Änderungen der Arbeitsverfahren oder des Arbeitsablaufs können durch den SiGeKo veranlasst werden.

Sicherstellung der Stromfreiheit im Arbeitsbereich:
Vor der Durchführung der Abbrucharbeiten stellt der AG die bereichsbezogene und selektive Stromfreischaltung der Arbeitsbereiche  sicher. Die Klinik, insbesondere die angrenzenden Bereiche befinden sich im laufenden Betrieb und bleiben weiterhin mit Strom versorgt.

Zulassungen:
Die im LV geforderten technischen Werte der Einzelbauteile bzw. der Gesamtkonstruktion sind anzugeben und durch Prüfzeugnisse nachzuweisen (Allgemeine bauaufsichtliche Zulassung durch das Deutsche Institut für Bautechnik (DIBt)).

Maschinen / Betriebsmittel:
Alle Maschinen, Geräte, Werkzeuge, Schalungen, Aussteifungen und sonstige Betriebsmittel, die zur Durchführung der ausgeschriebenen Leistungen erforderlich sind, sind in die Angebotssumme einzukalkulieren.
Es dürfen nur elektrische Anlagen und Betriebsmittel sowie Maschinen und Geräte auf der Baustelle eingesetzt werden, die nachweislich gemäß UVV "Elektrische Anlagen und Geräte (BGV - A2)" in den vorgeschriebenen Zeitabständen auf ihren ordnungsgemäßen Zustand geprüft werden. Der Nachweis ist auf der Baustelle als Kopie vorzuhalten oder kann durch Prüfsiegel am Gerät geführt werden.
Bei der Nutzung von Maschinen und Betriebsmitteln sind die festgelegten Arbeitszeiten sowie alle Vorgaben zum Lärmschutz uneingeschränkt einzuhalten.

Bauablauf:
Die örtlichen Verhältnisse sind bei der Ausführung zu berücksichtigen. Festgestellte Unstimmigkeiten sind mit der Bauüberwachung des AG zu klären, Bedenken bzw. Beanstandungen der baulichen Vorleistungen unverzüglich schriftlich mitzuteilen.

Witterung:
Alle erforderlichen Vorsorge- und Schutzmaßnahmen sind vom AN in eigener Verantwortung zu planen, durchzuführen und laufend auf ihre Funktionsfähigkeit zu überprüfen und ggf. zu erneuern (z.B. Abdeckungen, etc.). Die Witterungsverhältnisse sind vom AN beim zuständigen öffentlichen Wetterdienst verbindlich abzufragen und täglich im Bautagebuch zu dokumentieren.

Rauschmittelmissbrauch:
Auf der Baustelle besteht striktes Alkoholverbot sowie Verbrauch von berauschenden Mitteln. Im Gebäude und auf dem gesamten Krankenhausgelände besteht Rauchverbot. Es gibt vor Ort einen Raucherunterstand, der genutzt werden muss.
Der AN hat Personen, bei denen der begründete Verdacht auf Alkohol- und Drogeneinfluss besteht, unverzüglich von der Baustelle zu entfernen. Der AG bzw. dessen Bevollmächtigten behält sich vor, solchen Personen Baustellenverbot zu erteilen.

Lagerung, Lagerflächen:
Lagerflächen stehen innerhalb der Baustelleneinrichtungsfläche nur in begrenztem Umfang zur Verfügung.
Die Standorte für (Groß-)Baumaschinen und Geräte sind mit der Objektüberwachung des AG abzustimmen.

Bauabfälle:
Alle ausführenden Firmen haben, die von Ihnen erzeugten Abfälle, unverzüglich von der Baustelle zu entfernen und entsprechend den gültigen Vorschriften zu entsorgen.
Insbesondere sind Kartonagen und Verpackungsmaterial (Brandlasten) ordnungsgemäß und getrennt nach Abfallfraktionen zu entsorgen. Auf Verlangen der Objektüberwachung des AG hat der jeweilige Mitarbeiter des Unternehmens seine geplante Abfallbeseitigung nachzuweisen.
Während der Abbrucharbeiten können Abfälle durch den Auftragnehmer in eigenen Containern auf der hierfür freigegebenen Lagerfläche am Gebäude zwischenlagert und anschließend entsorgt werden. Der Auftragnehmer hat die Containerstellung eigenverantwortlich zu organisieren, die genutzten Flächen ordnungsgemäß abzusperren und zu sichern. Sämtliche hierfür anfallenden Kosten sind in die Einheitspreise des Leistungsverzeichnisses einzukalkulieren.
Baustelleneinrichtung:
Alle eventuell erforderlichen Anträge für Genehmigungen für Maßnahmen der eigenen Baustelleneinrichtung und deren Betrieb hat der AN selbst zu stellen und die Genehmigungen selbst herbeizuführen.
Einrichtungsmaßnahmen nach den Unfallverhütungsvorschriften, den Gewerbe aufsichtlichen Vorschriften, Arbeitsstättenrichtlinien, Maschinenschutzgesetzen und VDE-Vorschriften sind in die Preise einzukalkulieren.
Die Baustelleneinrichtung darf nur in Absprache und durch Zuweisung der Objektüberwachung und in entsprechend festgelegten Flächen erfolgen.
Nach Beendigung der Maßnahme ist die Baustelleneinrichtung vollständig zu räumen. Sämtliche im Zuge der Baustelleneinrichtung genutzten Flächen sind in den ursprünglichen Zustand zurückzuversetzen bzw. fachgerecht wiederherzustellen.
Durch den An Baustelleneinrichtung wird vor Ort ein Container als Aufenthaltsraum bereitgestellt. In diesem Container sollen die vor Ort eingesetzten Mitarbeiter die Pausen verbringen. Es ist nicht gestattet, die Pause im Gebäude durchzuführen.

Baustelleneinrichtung des Auftragnehmers einrichten, räumen:
Die Baustelleneinrichtung für die eigenen Belange des Auftragnehmers beinhaltet das Einrichten, Vorhalten und Räumen der Baustelle für die eigene Leistungsausführung für sämtliche aufgeführte Leistungen mit allen evtl. erforderlichen Großgeräten, Geräten, Montagehilfen und Hebezeugen, sonstigen Betriebsmitteln, Absperrungen etc.
Das von der Baustelleneinrichtung in Anspruch genommene Gelände ist nach Rückbau der BE wieder herzurichten. Befestigungen und Einbauten der Lager- und Arbeitsplätze sind rückstandslos zu beseitigen

Fremdfirmenunterweisung:
Für Arbeiten, die außerhalb des Baustellenbereiches stattfinden, wird vorab eine Fremdfirmenunterweisung benötigt. Diese Unterweisung ist mit einem Vorlauf von mindestens einem Tag beim technischen Leiter der FACT GmbH des Krankenhauses anzumelden. Sämtliche Mitarbeiter, die außerhalb des Baustellenbereiches arbeiten haben an dieser Unterweisung teilzunehmen und müssen die Teilnahme an der Unterweisung durch eine Unterschrift bestätigen.
Heißarbeitsschein:
Für feuergefährliche Arbeiten, die außerhalb des Baustellenbereiches durchgeführt werden müssen, ist hierfür vorab beim technischen Leiter der FACT GmbH des Krankenhauses ein Erlaubnisschein einzuholen. Dieser Erlaubnisschein ist arbeitstäglich vor Beginn einzuholen und jeweils nur für den Ausstellungstag gültig.

Brandmeldeanlage:
Die Brand- und Rauchmelder für den Baustellenbereich werden für die Bauzeit ausgeschaltet. Müssen in den angrenzenden Arbeitsbereichen oder den Schächten einzelne Brandmelder abgeschaltet werden, so ist dies arbeitstäglich vor Beginn der Arbeiten anzumelden. Die ausgeschalteten Melder werden zum Ende des Arbeitstages wieder angeschaltet.

*Hinweis: ZTV Baustelleneinrichtung*
Zusätzliche Technische Vertragsbedingungen - Baustelleneinrichtung

Normen und Richtlinien:
Für die Ausführung der Arbeiten gelten:

- VOB / C (Allgemeine Technische Vertragsbedingungen für Bauleistungen - ATV),
aktuelle Fassung
- das Leistungsverzeichnis
- die Pläne der Architekten und Fachingenieure
- die behördlichen Vorschriften und Auflagen der Prüfingenieure und der Baugenehmigung
sowie sonstiger zuständiger Behörden und Berufsgenossenschaften
- die aktuellen Unfallverhütungsvorschriften
- BGI/GUV-I 663 - Handlungsanleitung für den Umgang mit Arbeits- und Schutzgerüsten
- Die Bauordnung des Landes Nordrhein-Westfalen und evtl. Ergänzungen durch die örtlichen
Genehmigungsbehörden, sowie mitgeltende Normen und Regeln einschließlich der
Änderungen, Berichtigungen und Beiblätter und die für die Ausführung der anzubietenden
Leistung maßgebenden weiteren Vorschriften, Fachnormen und Richtlinien der
entsprechenden Hersteller und Verbände im Rahmen der allgemein anerkannten Regeln der
Technik in der zum Vertragsschluss gültigen Fassung.

Verkehrsverhältnisse auf der Baustelle:
Die Verkehrsverhältnisse auf dem Baugelände sind mit der Bauüberwachung sowie der Projektsteuerung abzustimmen. Die zur Verfügung stehenden BE-Flächen sind dem bereitgestellten Baustelleneinrichtungsplan zu entnehmen.
Vor Beginn der Ausführung wird gemeinsam mit der örtlichen Objektüberwachung eine Bauzustandsbegehung durchgeführt und protokolliert.

Für den Verkehr freizuhaltende Flächen:
Container, Materialien und sonstige Gegenstände, Geräte etc. der Baustelleneinrichtung sind im Randbereich der Baustellenfläche oder auf der dafür vorgesehenen Baustelleneinrichtungsfläche gemäß dem vom AN eingereichten Baustelleneinrichtungsplan und in Absprache mit der örtlichen Objektüberwachung einzurichten. Die Straßen und Fußwege sind stets freizuhalten.

Art, Lage und Nutzbarkeit von Transporteinrichtungen etc.:
Durch den AG werden keine Transportmittel/-einrichtungen zur Verfügung gestellt. Der AN hat sämtliche Transporte selbst zu veranlassen, zu koordinieren und durchzuführen.

Lage, Art, Anschlusswerte für Wasser, Energie und Abwasser:
Für die vertragsgegenständlichen Leistungen des ANs sind Übergabepunkte für Wasser, Abwasser und Strom vorhanden. Die Herstellung sämtlicher Ver- und Entsorgungsleitungen für die Containeranlage sowie für die Baustelleninnen- und -außenbeleuchtung bis zu den jeweils bauseitig bereitgestellten Anschlusspunkten obliegt dem Auftragnehmer Baustelleneinrichtung.
Dies umfasst auch gegebenenfalls erforderliche Winterbaumaßnahmen, z. B. Rohrbegleitheizungen.
Die Ver- und Entsorgung der Baustelle insgesamt – ausgenommen die Innen- und Außenbeleuchtung – erfolgt bauseits und ist nicht Bestandteil des Leistungsumfangs des Auftragnehmers Baustelleneinrichtung.
Die Kosten des Verbrauchs an elektrischer Energie und Wasser sowie die Kosten für Strom und Wasser der Containeranlage trägt der AG.

Regelung und Sicherung des Verkehrs, Baustelleneinrichtung:
Öffentliche Verkehrsflächen sind, soweit sie nicht durch den Bauzaun umschlossen sind, von Baustelleneinrichtungen, Baugeräten usw. grundsätzlich freizuhalten.
Der AN ist für die Regelung und Sicherung des Verkehrs verantwortlich und alle dafür notwendigen Maßnahmen sind entsprechend im Angebotspreis enthalten.

Absperrungen von öffentlichen Verkehrsflächen sind, falls vom AN benötigt, eigenständig zu beantragen und müssen ebenfalls einkalkuliert werden. Straßen, Wege, Lager- und Arbeitsplätze innerhalb des Baugeländes werden dem AN im bestehenden Zustand zur Verfügung gestellt. Sie können vom AN nur auf eigene Gefahr benutzt werden. Treten bei der Benutzung bauseitig zur Verfügung gestellter Anlagen und Grundstücke an diesen durch Verschulden des ANs Schäden auf, so geht die Beseitigung von Schäden zu dessen Lasten.

Der AN hat im Rahmen seines Leistungsumfanges alle zur Sicherung der Baustelle nach den gesetzlichen, polizeilichen und Unfallverhütungsvorschriften erforderlichen Maßnahmen unter voller eigener Verantwortung auszuführen oder diese zu veranlassen. Die Sicherungseinrichtungen, die auch dem Schutz anderer auf der Baustelle verkehrenden Personen zu dienen haben, darf der AN während und nach Beendigung der eigenen Arbeiten nur mit ausdrücklicher Zustimmung der verantwortlichen Bauleitung entfernen. Schutzvorrichtungen anderer Auftragnehmer darf der AN, wenn sie die eigenen Arbeiten behindern, keinesfalls - auch nicht vorübergehend - ohne Zustimmung der verantwortlichen Bauleitung eigenmächtig entfernen. Bei Zuwiderhandlungen ist der AG berechtigt, auf Kosten des ANs die Schutzvorrichtungen wieder herrichten zu lassen. Vor dem täglichen Verlassen der Baustelle hat der AN dafür zu sorgen, dass innerhalb der Baustelle und der Baulichkeit alle Gefahrenpunkte und die Verkehrs- und Zugangswege an seinem Gewerk dauerhaft abgesichert sind. Der AN haftet auch für Unfälle außerhalb der normalen Arbeitszeit, wenn er die Unterlassung von Sicherungsmaßnahmen oder fehlende Sicherungseinrichtungen zu vertreten hat. Überlässt der AN die Durchführung von Sicherungsmaßnahmen seinen Erfüllungsgehilfen, so ist er oder sein verantwortlicher Stellvertreter verpflichtet, sich durch ausreichende Kontrollen von den ordnungsgemäßen und den einschlägigen Vorschriften entsprechenden Ausführung selbst zu überzeugen. Trifft der AN ungesicherte oder unzureichend gesicherte Gefahrenstellen, deren Sicherung einem anderen Auftragnehmer obliegt, in seinem Arbeitsbereich an, so hat er unverzüglich das bauüberwachende Büro zu benachrichtigen und notfalls seine Arbeiten im Bereich der Gefahrenstelle einzustellen.
Bei Arbeiten/Baustelleneinrichtungen, die an öffentliche Straßen grenzen, hat erforderlichenfalls eine Kennzeichnung und Sicherung der Baustelle nach StVO zu erfolgen. Sofern der AN öffentliche Flächen (z. B. für Baustelleneinrichtungen, Lagerplätze, etc.) benutzt, sind die geltenden Rechtsvorschriften zu beachten. Anträge für Sondernutzungserlaubnisse und die erforderlichen verkehrsrechtlichen Genehmigungen sind vom AN frühzeitig zu stellen. Die Kosten dafür sind in die Einheitspreise einzukalkulieren. Zur Baustelleneinrichtung des AN gehört auch:
- Vorhalten von Verbandskasten in Größe entsprechend der Personenzahl des AN, Feuerlöscher
- Baustelle nach Durchführung der Arbeiten räumen, Plätze säubern und in den Urzustand versetzen
- Entnahmeeinrichtungen für Bauwasser und Baustrom
- Aufenthaltseinrichtungen

Die Baustelleneinrichtung ist entsprechend des Planes und aller behördlichen und berufsgenossenschaftlichen Anforderungen vorzusehen. Für Baustellencontainer und Maschinen bzw. Geräte ist in Absprache mit dem AG auf der BE-Fläche ein geeigneter Standort festzulegen.
Vom AN verursachte Beschädigungen und Veränderungen sind unverzüglich vom AN zu beseitigen. Eine gesonderte Vergütung erfolgt dafür nicht.
Geräte, Montagehilfen, Hebezeuge, Gerüste, Absperrungen:
Der AN hat alle für die Ausführung seiner Leistungen erforderlichen Geräte, Montagehilfen, Hebezeuge, Gerüste, Absperrungen, sonstigen Betriebsmittel etc. im Rahmen der eigenen Baustelleneinrichtung zu liefern, aufzubauen, vorzuhalten und zu beräumen. Sämtliche daraus resultierenden Kosten sind in die Kalkulation der Einheitspreise einzubeziehen.

Bauzaun:
Das Baugelände muss mittels Bauzauns abgesichert werden. Gefahrenstellen sind vom AN zu sichern. Seitens des AGs finden keine Baustellensicherungen im Hinblick auf Diebstahl oder Vandalismus statt. Entsprechende Sicherungsmaßnahmen liegen in Eigenverantwortung des AN.

Einweisung:
Die verantwortlichen Bauleiter / Fachbauleiter / Polier der AN erhalten eine Grundeinweisung in die Baustelle und die Regelungen zum Arbeits- und Gesundheitsschutz aus dem SiGe-Plan und verpflichten sich ihrerseits ihre Mitarbeiter zu unterweisen.
Diese Grundunterweisung ersetzt nicht die gesetzlich vorgeschriebenen regelmäßigen Unterweisungen der Beschäftigten im Arbeitsschutz durch die Arbeitgeber (BGV Berufsgenossenschaftliche Verordnung früher VBG oder UVV SGB Sozialgesetzbuch).

#### 302.1 Technische Bearbeitung

**302.1.1 Ausführungsplanung Container**
Ausführungsplanung und -zeichnungen für die im Titel 005 beschriebenen Container mit allen erforderlichen Ausstattungen gemäß den Leistungsanforderungen sind zu erstellen und vor der Ausführung der örtlichen Bauüberwachung zur Prüfung vorzulegen.
Ggf. erforderliche örtliche Aufnahmen durchführen wird nicht gesondert vergütet.
Die evtl. erforderliche Fortschreibung der Ausführungsunterlagen ist Bestandteil dieser Position.
Die Anforderungen der ASR sind dabei zu berücksichtigen.

Die Container selbst sind im Titel 005 zu kalkulieren.
Menge: 1,000 St

**302.1.2 Ausführungsplanung Beschilderung**
Anfertigen der Ausführungsunterlagen der gesamten während der Bauzeit evtl. notwendig werdenden Beschilderung.
Leistung einschl. ggf. erforderlicher örtlicher Begehung und Standortfestlegungen mit dem AG bzw. dessen örtlicher Bauüberwachung.
Für folgende Schilder ist eine Ausführungsplanung vorzusehen:

- Schild "Bauschild"
- Schild "Eingang - Tor BE-Fläche"
Menge: 1,000 St

#### 302.2 Baustelleneinrichtungsfläche

**302.2.1 BE-Fläche herstellen**
Erstellen einer temporären BE-Fläche.
Antransport und Einbau einer Vlies-Trennlage (200 g/m2) mit erforderlichen Überlappungen auf die Rasenflächen.

Lieferung und verdichteter Einbau von Naturschotter (Brechkorn Körnung (0/45 mm) in einer Mächtigkeit von ca. 0,30 m.
Menge: 850,000 m²

**302.2.2 BE-Fläche vorhalten und unterhalten**
Vorhalten und Unterhalten der vorbeschriebenen BE-Fläche in einem befahrbaren Zustand für die Dauer der Maßnahme.

Vorhaltezeit: 30 Monate
Menge: 25500,000 m²Mt

**302.2.3 BE-Fläche ausbauen**
Vorbeschriebene BE-Fläche nach Ende der Maßnahme rückstandslos ausbauen.
Menge: 850,000 m²

**302.2.4 Vorhalten der BE-Flächen über die vertragliche Frist**
*** Bedarfsposition ohne GB
Vorhalten und Unterhalten der BE-Fläche über die vertragliche Ausführungsfrist des AN hinaus,
soweit die Verlängerung nicht vom AN zu vertreten ist.
Restarbeiten sind außerhalb der vertraglichen Ausführungsfrist auszuführen.

Verlängerung Vorhaltung: je Woche
Menge: 10,000 m²Wo

**302.2.5 Reinigen der Baustelle – Außenflächen sowie Zufahrten und Zuwegungen**
Reinigung der Außenflächen der Baustelle nach Anordnung der örtlichen Bauüberwachung.
Die Reinigung ist anlassbezogen auszuführen und dient der Sicherstellung von Ordnung, Sauberkeit, Verkehrssicherheit und Funktionalität der betroffenen Flächen.
Die Leistung umfasst das Beseitigen von Verschmutzungen und Ablagerungen wie z. B. Erdreich, Schlamm, Schotterreste, Baustellenabfälle, Verpackungsmaterialien und sonstige baubetriebliche Verunreinigungen.
Die Reinigung erfolgt je nach Erfordernis manuell und/oder maschinell.
Sämtliche anfallenden Abfälle sind aufzunehmen, abzutransportieren und fachgerecht zu entsorgen.
Arbeiten sind so auszuführen, dass keine Beschädigungen an Verkehrsflächen, angrenzenden Bauteilen, Einbauten oder Einrichtungen entstehen.
Die Leistung wird je Anordnung als abgeschlossene Einheit erbracht und stellt keine laufende oder turnusmäßige Grundreinigung dar.
Alle zur vertragsgemäßen Leistungserbringung erforderlichen Nebenleistungen, Arbeits- und Gerätekosten sowie Transport- und Entsorgungskosten sind Bestandteil dieser Position und werden nicht gesondert vergütet.

Das Einsatzgebiet umfasst die Baustelleneinrichtungsfläche: ca. 850 m²
Menge: 10,000 St

#### 302.3 Bauzaun

**302.3.1 Bauzaun, Stahlrahmen mobil, Höhe 2,00 m aufstellen und entfernen**
Bauzaun aus mobilen Stahlrahmenelementen mit Rundstahlfüllstäben-Gitterfüllung,
Stützfüßen aus Beton, inkl. sämtlicher Verbindungen, Kupplungen etc.
Der Zaun ist aufzustellen und nach Abschluss aller Bauarbeiten wieder abzubauen.
Türen und Tore werden gesondert vergütet.

Zaunhöhe: 2,00 m
Menge: 150,000 m

**302.3.2 Bauzaun, Stahlrahmen, Höhe 2,00 m, vorhalten und unterhalten**
Vorbeschriebener Bauzaun aus mobilen Stahlrahmenelementen vorhalten und unterhalten.
Außer den vollen Wochen werden Teilzeiten nach Tagen zu 1/7 des Einheitspreises abgerechnet.

Zaunhöhe: 2,00 m
Vorhaltezeit: 30 Monate
Menge: 4500,000 mMt

**302.3.3 Bauzaun umsetzen, nach Anforderung AG**
Vorhandener Bauzaun nach Anordnung des AG umsetzen. Nicht wiederverwertbare Teile ersetzen.
Eine Vergütung dieser Leistung erfolgt ausschließlich bei zuvor angekündigten Bedarfsanmeldung der Leistung beim AG.
Ein Vorlauf von 2 AT ist zwingend einzuhalten.
Abrechnung nur bei zwingendem Erfordernis der Baustelle.
Menge: 50,000 m

**302.3.4 Vorhalten des Bauzauns über die vertragliche Frist**
*** Bedarfsposition ohne GB
Vorhalten und Unterhalten des Bauzauns über die vertragliche Ausführungsfrist des AN hinaus, soweit die Verlängerung nicht vom AN zu vertreten ist.
Restarbeiten sind außerhalb der vertraglichen Ausführungsfrist auszuführen.

Verlängerung Vorhaltung: je Woche
Menge: 10,000 mWo

**302.3.5 Zulage Sichtschutzfolie am Bauzaum**
Zulage zur Position xxx. für Lieferung, Montage und Demontage einer Sichtschutzfolie am Bauzaun.
Die Zulage umfasst das fachgerechte Befestigen der Sichtschutzfolie an den Bauzaunelementen sowie die vollständige Demontage im Zuge des Rückbaus des Bauzauns.
Die Vorhaltung der Sichtschutzfolie wird gesondert vergütet.
Menge: 100,000 m

**302.3.6 Sichtschutzfolie vorhalten und unterhalten**
Vorhaltung der vorbeschriebenen Sichtschutzfolie am Bauzaun für die Dauer der Nutzung.
Die Leistung umfasst die Vorhaltung der montierten Sichtschutzfolie einschließlich Unterhalt, erforderlicher Nachspannarbeiten sowie das Vorhalten in einem verkehrs- und betriebssicheren Zustand.
Menge: 3000,000 mMt

**302.3.7 Vorhalten der Sichtschutzfolie über die vetragliche Frist**
*** Bedarfsposition ohne GB
Vorhalten und Unterhalten der Sichtschutzfolie am Bauzaun über die vertragliche Ausführungsfrist des AN hinaus, soweit die Verlängerung nicht vom AN zu vertreten ist.
Restarbeiten sind außerhalb der vertraglichen Ausführungsfrist auszuführen.

Verlängerung Vorhaltung: je Woche
Menge: 10,000 mWo

**302.3.8 Tor 2-flgl. aufstellen und entfernen**
Baustelleneinfahrtstor aus Standard-Metallgitterelementen einschl. Pfosten aufstellen und nach Beendigung der Baumaßnahmen wieder entfernen.
Leichtlaufende Drehflügelfunktion.
Entsprechende Anbauteile, Rollen etc. sind einzurechnen. Abmessungen (je Flügel ca. 2,5 m) sind circa-Maße und vor Ort entsprechend anzupassen.
Tor mit Kette abschließbar einschl. Zahlenschloss.

Tor Höhe: 2,00 m
Tor Breite: 5,00 m

Abgerechnet wird ein Baustelleneinfahrtstor als 1 Stück mit 2 Flügel/ Elementen.

70 v.H. des Preises werden nach dem Aufstellen, 30% v.H. nach dem Beseitigen vergütet.
Menge: 2,000 St

**302.3.9 Tor 2-flgl. vorhalten und unterhalten**
Vorbeschriebene Toranlage während der gesamten Bauzeit vorhalten und unterhalten.

Vorhaltzeit: xx Monate
Menge: 60,000 StMt

**302.3.10 Vorhalten des Tors 2-flgl. über die vertragliche Frist**
*** Bedarfsposition ohne GB
Vorhalten und Unterhalten der 2-flügeligen Toranlage über die vertragliche Ausführungsfrist des AN hinaus, soweit die Verlängerung nicht vom AN zu vertreten ist.
Restarbeiten sind außerhalb der vertraglichen Ausführungsfrist auszuführen.

Verlängerung Vorhaltung: je Woche
Menge: 10,000 StWo

#### 302.4 Beschilderung

**302.4.1 Bauschildgerüst aufstellen und entfernen**
Bauschildgerüst aus verzinktem Stahlrohr, einschl. statischer
Berechnung, standsicher aufstellen.
Im Bereich der Schilder mit einer OSB-Platte je nach Schilder-Größe der einzelnen Bauschildtafel beplanken.

Für die Dauer der vertraglichen Ausführungsfrist vorhalten, unterhalten und nach Ende der Ausführungsfrist demontieren und zur Verwendung desAuftragnehmers abfahren.

- Breite: ca. 3,00 m
- Höhe:  ca. 2,50 m
- Höhe Unterkante über Oberfläche Gelände: 3,00 m

Bauschild und Namensleisten werden gesondert vergütet.

Kalkulationshinweis: 70 v.H. des Preises werden nach dem Aufstellen, 30% v.H. nach dem Beseitigen vergütet.
Menge: 1,000 St

**302.4.2 Bauschild aufstellen und entfernen**
Bauschildtafel aus Kunststoffsandwichelementen oder
Alu-Kunststoffverbundplatten, weißer Untergrund mit schwarzer Beschriftung in Siebdruckbeschriftung an Bauschildgerüst anbringen, für die Dauer der vertraglichen Ausführungsfrist vorhalten, unterhalten und nach Ende der Ausführungsfrist demontieren und zur Verwendung des Auftragnehmers abfahren.

- Schrifttyp: nach Angabe
- Gesamtabmessungen: (B x H) ca. 3,00 x 2,50 m

- einschl. farbigem Bild mit Darstellung des Baukörpers,
Abmessungen: (B x H) ca. 1,50 x 1,70 m

- einschl. farbig hinterlegtem Schriftfeld,
Abmessungen: (B x H) ca. 1,50 x 1,70 m

- einschl. Name Bauherr, Architekt, Objektüberwachung und Fachplanung, Beschriftung schwarz auf weiß mit Schrifttyp nach Vorgabe in unterschiedlichen Schriftgrößen und Schriftstärken einschl. farbigen Logos. Genaue Aufteilung nach Vorgabe
Abmessungen: (B x H) ca. 3,00 x 0,80 m

Kalkulationshinweis: 70 v.H. des Preises werden nach dem Aufstellen, 30% v.H. nach dem Beseitigen vergütet.
Menge: 1,000 St

**302.4.3 Schild "Eingang - Tor BE-Fläche" aufstellen und entfernen**
Bauschildtafel aus Kunststoffsandwichelementen oder
Alu-Kunststoffverbundplatten, weißer Untergrund mit schwarzer Beschriftung in Siebdruckbeschriftung anbringen, für die Dauer der vertraglichen Ausführungsfrist vorhalten, unterhalten und nach Ende der Ausführungsfrist demontieren und zur Verwendung des Auftragnehmers abfahren.

- Schrifttyp: nach Angabe
- Gesamtabmessungen: (B x H) ca. 0,60 x 0,040 m
- „Eingang-Tor BE-Fläche“
- „Baustelle – Betreten für Unbefugte verboten“
- Hinweis auf das Tragen persönlicher Schutzausrüstung (PSA) mittels allgemein anerkannter Sicherheits-Piktogramme (z. B. Sicherheitsschuhe, Schutzhelm, Warnweste)
Kalkulationshinweis: 70 v.H. des Preises werden nach dem Aufstellen, 30% v.H. nach dem Beseitigen vergütet.
Menge: 1,000 St

#### 302.5 Container und Medienversorgung

*Hinweis: Hinweis Containeranlage*
Die Containeranlage ist als eingeschossige Anlage vorgesehen.
Die Herrichtung der Containeranlage erfolgt zu Beginn der Leistungen des AN Baustelleneinrichtung und ist für die gesamte Bauzeit von ca. 14 Monaten vorzuhalten.
Eine gestaffelte oder abschnittsweise Herrichtung während der Bauzeit ist nicht vorgesehen.

Alle Container sind auf lastverteilenden Platten aufzustellen.
Der Untergrund der Containeranlage besteht aus einer ehemaligen provisorischen Baustraße mit Schotteroberfläche und weist ein geringes Gefälle auf.
Der AN hat sicherzustellen, dass die Container standsicher und lotrecht (eben) aufgestellt werden.

Die Abrechnung erfolgt wie folgt:
- 70 % der Vertragssumme nach vollständigem Aufstellen der Containeranlage,
- 30 % der Vertragssumme nach vollständigem Entfernen der Containeranlage nach Bauende.

*Hinweis: Ausführung und Kalkulationshinweise*
1. Allgemeine Anforderungen / Winterfestigkeit
Die Containeranlage ist als winterfeste Anlage für den ganzjährigen Betrieb auszuführen.
Hierzu sind die Container frostsicher zu gründen und winterfest herzustellen.
Die Medienversorgung (insbesondere Wasser/Abwasser) ist gemäß den Anforderungen der ASR beheizbar auszuführen.
Die Art der Beheizung kann nach Wahl des AN Baustelleneinrichtung erfolgen.

2. Leistungsumfang / Preisbestandteile
Die angebotenen Einheitspreise verstehen sich inklusive aller nachstehend aufgeführten Leistungen, insbesondere:
- Versicherung der Containeranlage
- Kranentladung
- Fundamentierung inkl. lastverteilender Platten
- Herrichten der Aufstandsfläche / Unterbau
- Elektroprüfung inkl. Prüfprotokoll
- Fluchtwegbeschilderung (nachleuchtend)
- Sanitärdesinfektion
- Endreinigung

Der normale nutzungsbedingte Verschleiß ist mit den angebotenen Preisen abgegolten.

3. Aufstellung / Untergrund / Höhenausgleich
Alle Container sind auf lastverteilenden Platten aufzustellen.
Zur Herstellung einer horizontalen Aufstellung sind Höhenausgleichsmaßnahmen nach Wahl des AN Baustelleneinrichtung bis max. 30 cm vorzusehen.
Die Aufstellfläche ist eben herzustellen, z. B. mittels:
- Hartholzauflager
- Ausgleichshölzer (umlaufend um die Container)

Eine gesonderte Vergütung erfolgt hierfür nicht.

4. Containeranlage – Konstruktion und Ausstattung
Allgemein
- Die Container müssen koppelbar sein (Nachweis durch den AN).
- Die Container sind neuwertig, mit nur geringen Gebrauchsspuren, optisch einwandfrei und mit funktionsfähiger, regelkonformer Technik bereitzustellen.
- Alle Container sind systemkonform zu verbinden.
- Montage mittels Auto- oder LKW-Montagekran ist einzukalkulieren.

Konstruktion
- Ausführung doppelwandig, isoliert
- Wärmedämmung aus schwer entflammbaren Baustoffen nach DIN 4102

Innenausbau
- Wände: metallisch (geeignet für Magnethalterungen), innen weiß
- Böden: hochabriebfeste Bodenbeläge
- Fenster: Dreh-Kipp-Fenster mit Isolierverglasung
        - Sanitärcontainer: satiniertes Glas
        - Rollläden an allen Fenstern
Türen: Stahl, verschließbar, Profilzylinder (PZ)

Einheitlichkeit
Die Büro- und Besprechungsausstattung, Wandflächen und Türen sind einheitlich auszuführen.
Die Ausstattung ist von einem Systemhersteller zu beziehen.

5. Fluchtwege und Sicherheitsausstattung
Sämtliche erforderlichen Fluchtwegebeleuchtungen innerhalb der Container sind gemäß den aktuellen Vorschriften auszuführen.
Alle Fluchtwege sind vor Übergabe mit der erforderlichen Beschilderung auszustatten.
Alle hieraus entstehenden Mehraufwände sind im Einheitspreis zu berücksichtigen.

6. Schließanlage
Die gesamte Containeranlage ist mit einer Schließanlage auszustatten:
- Profilzylinder
- 5 Schlüssel je Tür

7. Leitungsführung
Die Leitungsführung ist so zu planen, dass:
- Leitungen möglichst kurz über Verkehrswege geführt werden,
- Leitungen gesichert und möglichst randseitig verlegt werden.

Kreuzen Leitungen Verkehrswege der Baustelle, sind diese mittels Überfahrschutz bzw. Traversensystemen nach Wahl des AN Baustelleneinrichtung zu sichern bzw. zu führen.
Alle hierfür notwendigen Anschlussleitungen sind einzukalkulieren.
Alle Containeranschlüsse sind rückseitig (nicht nach unten) zu führen.
8. Klima- und Heizungstechnik
Split-Klimaanlage (Standard)
Split-Klimaanlage inkl. Auffangwanne, geeignet zum:
- Kühlen
- Heizen (Wärmepumpe)
- Filtern
- Luftbefeuchten

Technische Mindestanforderungen:
- Kühlleistung: = 3.500 W
- Heizleistung (WP): = 4.100 W
- Umluftmenge: = 430 m³/h
- Leistungsaufnahme Kühlung: = 1.000 W

Außeneinheit mit geräuscharmem Rollkolben-Verdichter und Axialventilator im verzinkten Stahlblechgehäuse.
Konsole zur Montage auf dem Containerdach inkl. schwingungsdämpfender Elemente.
Alle erforderlichen Montage- und Installationsleistungen, Verbindungsmaterialien sowie ggf. Hebebühnen sind einzukalkulieren.
Die Wartung während der gesamten Einsatzzeit ist Bestandteil des Preises.
Alternative
Alternativ können die Container mit Elektroheizungen ausgestattet werden; die Splitgeräte dienen in diesem Fall ausschließlich der Kühlung.

**302.5.1 Sanitär-Container D/H getrennt aufstellen und räumen**
Liefern, aufstellen und räumen eines vorgefertigtes Sanitärcontainers als Einzelcontainer,
mit getrennter Nutzung für Damen und Herren, doppelwandig, isoliert, koppelbar, beheizbar, beleuchtet. Ausführung als Standard-Sanitärcontainer gemäß den gültigen Arbeitsstättenregeln (ASR).

Abmessungen Einzelcontainer:
- Länge: 6,00 m (20´),
- Breite: 2,40 m
- Höhe: 2,80 m

Raumaufteilung und Ausstattung:
Damen-WC-Bereich:
- 1 WC-Kabine mit wandhängendem WC,
- 1 Handwaschbecken,
- 1 Seifenspender
- 1 Spiegel
- 1 Papierhandtuchspender
- 1 Drahtabfallkorb für Papierhandtücher und 1 Hygiene  Abfalleimer
- inkl. Garnituren, Rollenhalter und Ersatzrollenhalter
- Warmwasserversorgung über Elektro Boiler
- Kaltwasserversorgung
- 1 Splitgerät (Heizen/Kühlen)

Herren-WC-Bereich:
- 2 WC-Kabinen mit wandhängenden WCs
- 3 Urinale
- 2 Handwaschbecken
- 2 Seifenspender,
- 2 Spiegel
- 2 Papierhandtuchspender
- 1 Drahtabfallkorb für Papierhandtücher
- inkl. Garnituren, Rollenhalter und Ersatzrollenhalter je  Kabine
- Warmwasserversorgung über Elektro Boiler
- Kaltwasserversorgung
- 1 Splitgerät (Heizen/Kühlen)

Allgemeine Ausstattung:
- Tageslicht über Fenster gemäß Herstellerstandard
- Innenbeleuchtung
- Vollständige interne Sanitärinstallation bis zu den  Übergabepunkten
- Vorrüstung für Wasser- und Abwasseranschluss
- Vollständige interne Elektroinstallation nach VDE für  Beleuchtung, Beheizung, Kühlung und Sanitärgeräte,
- Elektrische Einspeisemöglichkeit am Container
- Beheizung / Kühlung
- Frostsichere Sanitärinstallation
- Rutschhemmender Bodenbelag
Menge: 1,000 St

**302.5.2 Sanitär-Container D/H getrennt vorhalten**
Sanitär-Container wie vor beschrieben inkl.
Ausstattung vorhalten.
Menge: 30,000 StMt

**302.5.3 Sanitär-Container D/H getrennt unterhalten, reinigen**
Sanitär-Container wie vor beschrieben über die gesamte Bauzeit unterhalten;

Material Befüllung:
- Schaumseife
- Toilettenpapier, weiß, 3-lagig
- Papier-Falttücher

Reinigung:
- Reinigung aller Sanitäranlagen und Bodenflächen 1x täglich von Montag bis Freitag
- Abfallkörbe und Hygieneeimer leeren
Menge: 30,000 StMt

**302.5.4 Doppel-Besprechung- /Aufenthaltscontainer aufstellen und räumen**
Liefern, aufstellen und räumen eines vorgefertigtes  Doppelcontainer aus zwei gekoppelten Bürocontainern zur Nutzung als Besprechungs- sowie als Aufenthaltscontainer, doppelwandig, isoliert, koppelbar, beheizbar, beleuchtet. Ausführung als einfacher Standard gemäß der gültigen ASR.

Abmessungen (Doppelcontainer):
- Gesamtlänge: 6,00 m,
- Gesamtbreite: 4,85 - 5,00 m
- Höhe: 2,80 m

Ausstattung:
- 4 Stahlrohrschreibtische 160cm x 80cm
- 15 Stühle
- 1 Fernseher 50 Zoll mit Wandhalterung inkl. Wandmonage
- 2 Papierkörbe (ca. 18l)
- 10 Kleiderhakenwand montiert oder 2 Kleiderständer
- 2 m Magnetleisten, mit 20 Einzelmagneten
- 1 Rauchwarnmelder mit VdS-Anerkennung
- 1 Feuerlöscher (ABC-Pulver)
- 2 Splitgerät (Heizen/Kühlen)

Allgemeine Ausstattung:
- Offener Innenraum ohne feste Trennwände
- Strapazierfähiger und rutschhemmender Bodenbelag (PVC oder gleichwertig)
- Innenwandverkleidung, neutral (z. B. beschichtete Paneele)
- Tageslicht über Fenster gemäß Herstellerstandard
- Innenbeleuchtung
- Vollständige interne Elektroinstallation nach VDE für Beleuchtung, Beheizung und Kühlung,
- Elektrische Einspeisemöglichkeit am Container
- Beheizung / Kühlung
Menge: 1,000 St

**302.5.5 Doppel-Besprechung- /Aufenthaltscontainer vorhalten**
Doppel-Besprechung- /Aufenthaltscontainer wie vor beschrieben inkl. Ausstattung vorhalten.
Menge: 30,000 StMt

**302.5.6 Doppel-Besprechung- /Aufenthaltscontainer unterhalten und reinigen**
Doppel-Besprechung- /Aufenthaltscontainer wie vor beschrieben über die gesamte Bauzeit unterhalten und reinigen:

- Reinigung des Containers 1x wöchentlich
- Reinigung der Bodenflächen
- Reinigung von Tischen und sonstigen nutzungsrelevanten Oberflächen (sichtbar)
- Leeren der Abfallkörbe
- Ordnungsgemäßer Abfallabtransport und Entsorgung
Menge: 30,000 StMt

**302.5.7 Büro-Container aufstellen und räumen**
Liefern, aufstellen und räumen eines vorgefertigtes Büro-Container als Einzelcontainer, doppelwandig, isoliert, koppelbar, beheizbar, beleuchtet. Ausführung als einfacher Standard gemäß der gültigen ASR.

Abmessungen:
- Länge: 6,00 m (20´),
- Breite: 2,40 m
- Höhe: 2,80 m

Ausstattung:
- 2 Stahlrohrschreibtische 160cm x 80cm - höhenverstellbar
- 2 Rollcontainer BxTxH= 46x60x62cm, mit je 3 Schubladen
- 2 Büro-Drehstühle - höhenverstellbar, nach ASR
- 2 Aktenschränke, Stahl, BxTxH= 80x38x178cm
- 2 Papierkörbe (ca. 18l)
- 2 Kleiderhakenwand montiert oder 2 Kleiderständer
- 2x2 m Magnetleiste, mit 20 Einzelmagneten
- 1 Rauchwarnmelder mit VdS-Anerkennung
- 1 Feuerlöscher (ABC-Pulver)
- 1 Splitgeräte (Heizen/Kühlen)

Allgemeine Ausstattung:
- Strapazierfähiger und rutschhemmender Bodenbelag (PVC oder gleichwertig)
- Innenwandverkleidung, neutral (z. B. beschichtete Paneele)
- Tageslicht über Fenster gemäß Herstellerstandard
- Innenbeleuchtung
- Vollständige interne Elektroinstallation nach VDE für Beleuchtung, Beheizung und Kühlung,
- Elektrische Einspeisemöglichkeit am Container
- Beheizung / Kühlung
Menge: 1,000 St

**302.5.8 Büro-Container vorhalten**
Büro-Container wie vorbeschrieben inkl. Ausstattung vorhalten.
Menge: 30,000 StMt

**302.5.9 Büro- Container unterhalten und reinigen**
Büro-Container wie vor beschrieben über die gesamte Bauzeit unterhalten und reinigen:

- Reinigung des Containers 1x wöchentlich
- Reinigung der Bodenflächen
- Reinigung von Tischen und sonstigen nutzungsrelevanten  Oberflächen (sichtbar)
- Leeren der Abfallkörbe
- Ordnungsgemäßer Abfallabtransport und Entsorgung
Menge: 30,000 StMt

**302.5.10 Podest als Sauberlaufzone vor Containeranlage**
Herstellen, liefern, montieren sowie nach Abschluss der Baumaßnahme wieder demontieren eines Podestes als Sauberlaufzone vor der Containeranlage zur Trennung von Schmutz- und Sauberbereichen.

Das Podest dient als Übergangs- und Sauberlaufbereich vor den Containerzugängen und ist für die sichere Begehung während der gesamten Bauzeit geeignet herzustellen. Die Konstruktion ist stabil, standsicher und rutschhemmend auszuführen sowie für die zu erwartenden Personen- und Nutzungslasten ausgelegt. Die Oberfläche ist schmutz- und wasserableitend sowie leicht zu reinigen auszuführen, um den Schmutzeintrag in die Containeranlage zu minimieren.
Das Podest ist als Konstruktion mit verzinkter Stahlunterkonstruktion und rutschhemmendem Holzbohlenbelag (für den Außenbereich geeignet, z. B. geriffelt) oder gleichwertiger Ausführung herzustellen. Der Bohlenbelag ist mit einem leichten Gefälle (ca. 1–2 %) zur kontrollierten Ableitung von Wasser auszuführen.
Die Abmessungen des Podestes betragen ca. 10,00 m Länge und ca. 1,50 m Breite. Höhenanpassung und Anschlüsse sind auf die bestehende Containeranlage abzustimmen, sodass ein sicherer und möglichst niveaugleicher Übergang gewährleistet ist.
Sämtliche zur Montage, Vorhaltung während der Bauzeit und Demontage erforderlichen Nebenleistungen, Befestigungs- und Verbindungsmittel sowie gegebenenfalls erforderliche Hilfskonstruktionen sind Bestandteil dieser Position.
Menge: 1,000 St

*Hinweis: Hinweis Anschlüsse:*
Auf Anweisung des Auftraggebers hat der Auftragnehmer Baustelleneinrichtung eine Baustrom- und Bauwasserversorgung für die Containeranlage herzustellen. Die erforderlichen Anschlusspunkte werden bauseits in Form von Endverteilerkästen sowie Standrohr bzw. Zapfstelle zur Verfügung gestellt. Ein Übergabeschacht für die Abwasserentsorgung befindet sich ebenfalls in unmittelbarer Nähe und kann nach entsprechender Freilegung genutzt werden.

Die Annahme von genauen Mengen, Stückzahlen, Einzelteilen etc. liegt im Verantwortungsbereich des AN Baustelleneinrichtung. Die Einzelbestandteile des Ver- und Entsorgungsnetzes sind eigenverantwortlich durch den AN Baustelleneinrichtung zu planen, zu kalkulieren und in den nachfolgenden Leistungspositionen entsprechend zu bepreisen. Die aufgezeigten Mengen verstehen sich als unverbindliche Leitmengen und als Preisbasis dieser Kalkulation.

Als Leistungsziel wird die Lieferung einer gebrauchsfertigen und funktionsfähigen Versorgung der Containeranlagen durch den AN Baustelleneinrichtung festgeschrieben. Darüber hinaus hat der AN das Netz über die komplette Bauzeit zu betreiben, evtl. zu erweitern und am Ende der Baumaßnahme rückstandsfrei zurückzubauen.

Sämtliche Leitungen sind im Bereich von Wegekreuzungen (Fußgänger, Fahrzeuge) gegen Beschädigungen mittels geeigneter Maßnahmen zu schützen (Überfahrschutz, Grabenverlegung, Leitungsbrücke oder gleichwertig nach Wahl des AN Baustelleneinrichtung).

Der AN Baustelleneinrichtung hat sich vor Baubeginn über die genaue Lage der Leitungen und Kanäle zu informieren und die Lage dieser Medien bei seinen Planungen zu berücksichtigen.

Die Ausschreibung beinhaltet keine Löschwasservorhaltung bzw. Versorgungseinrichtungen für Löschwasser.

Die Frostsicherheit sämtlicher Leitungen ist durch geeignete Maßnahmen wie beispielsweise Frostschutz-Begleitheizung zu gewährleisten. Zusätzlich ist eine stoßfeste Schutzisolierung für eine Außentemperatur von mindestens bis zu -15°C herzustellen. Darüber hinaus sind sämtliche Leitungen in den Lauf- und Fahrflächen vor Verschiebungen und Beschädigungen bedarfsgerecht durch den AN Baustelleneinrichtung zu schützen.

**302.5.11 Stromversorgung Containeranlage – Herstellung, Anschluss und Rückbau**
Die Planung, die Herstellung, der betriebsbereite Anschluss sowie der vollständige Rückbau der Stromversorgung der Containeranlage sind Leistung des AN Baustelleneinrichtung.
Die Stromversorgung der Containeranlage ist an einen Endverteiler im Außenbereich anzuschließen. Der Endverteiler wird bauseits bereitgestellt und befindet sich in einer Entfernung von ca. 25 m zur Containeranlage. Die erforderliche Stromzuleitung ist vom bereitgestellten Endverteiler bis zur Containeranlage herzustellen.
Der Leistungsumfang umfasst insbesondere:
- Planung und Dimensionierung der Stromversorgung der Containeranlage durch den AN Baustelleneinrichtung
- Anschluss der Containeranlage an den Endverteiler
- Heranführung der Netzzuleitung
- Interne elektrische Weiterverteilung innerhalb der Containeranlage
- Herstellung sämtlicher betriebsbereiter Elektroanschlüsse der Container
- Erforderliche Schalt-, Schutz- und Verteilerkomponenten
- Berücksichtigung einer späteren Erweiterung der Containeranlage nach Bedarf
- Vollständiger Rückbau sämtlicher provisorischer Stromversorgungsanlagen nach Nutzungsende

Die Art, Dimensionierung und Führung der Leitungen erfolgt nach Wahl des AN Baustelleneinrichtung unter Einhaltung der geltenden technischen Regeln und Vorschriften.
Menge: 2,000 St

**302.5.12 Vorhaltung der Stromversorgung der Containeranlage**
Vorhalten, warten und betreiben sowie gegebenenfalls instand setzen der vollständig betriebsbereiten Stromversorgung der Containeranlage für die gesamte Dauer der Maßnahme.
Der Leistungsumfang umfasst insbesondere:
- Betriebssichere Vorhaltung aller Anschluss- und Verteilungseinrichtungen
- Sicherstellung der dauerhaften Elektroenergieversorgung aller Container
- Laufende Funktionskontrolle, Wartung und erforderliche Anpassungen
- Anpassungen im Zuge einer Erweiterung der Containeranlage

Die Vorhaltung beginnt mit der betriebsbereiten Übergabe der Stromversorgung und endet mit dem Beginn des Rückbaus gemäß der Vorposition.
Menge: 60,000 StMt

**302.5.13 Wasserversorgung Containeranlage – Herstellung, Anschluss und Rückbau**
Die Planung, die Herstellung, der betriebsbereite Anschluss sowie der vollständige Rückbau der Wasserversorgung der Sanitärcontainer sind Leistung des AN Baustelleneinrichtung.
Die Übergabe der Wasserversorgung erfolgt über den bauseits bereitgestelle Standrohr gemäß Lage Baustelleneinrichtungsplan.
Der Trinkwasser-Übergabepunkt befindet sich in einer Entfernung von ca. 25 m vom Anschlussbereich der Sanitärcontainer.

Der Leistungsumfang umfasst insbesondere:
- Planung und Dimensionierung der Wasserversorgung durch den AN Baustelleneinrichtung
- Anschluss der Sanitärcontainer an den vorgesehenen Übergabepunkt
- Heranführung der Anschlussleitungen über die genannte Entfernung
- Interne Weiterverteilung innerhalb der Containeranlage
- Herstellung sämtlicher betriebsbereiter Wasseranschlüsse der Sanitärcontainer

Die Anschlussleitungen sind als flexible Schlauchleitungen mit elektrischer Begleitheizung auszuführen.
Eingeschlossen sind ferner:
- Lieferung und Montage aller erforderlichen Absperreinrichtungen, Rückflussverhinderer, Bezeichnungsschilder und Sicherheitsabsperrungen
- Anschluss an den vorhandene Standrohr
- Ausstattung aller wasserführenden Leitungen mit Frostschutz-Begleitheizung und geeigneter Wärmedämmung
- Sicherstellung eines frostfreien Betriebs während der Frostperiode

Die Leistung umfasst ebenfalls:
- Alle ggf. notwendigen Erdarbeiten
- Erforderliche Dämm- und Schutzmaßnahmen

Spülung, Prüfung und Inbetriebnahme
Nach Herstellung der Anlage ist die Trinkwasserversorgung fachgerecht zu spülen.
Anschließend sind vor Inbetriebnahme folgende Prüfungen durchzuführen:
- Hygieneprüfung des Trinkwassernetzes (Wasserqualität) inkl. Dokumentation
- Dichtigkeitsprüfung der Anlage über einen Zeitraum von mindestens 24 Stunden

Bei mängelfreiem Ergebnis erfolgt die Inbetriebnahme der Bauwasserversorgung.
Erst mit dieser mängelfreien Inbetriebnahme gilt die Leistung als vollständig erbracht.

Nach Beendigung der Nutzung ist die vollständige Demontage und der Rückbau sämtlicher provisorischer Wasserversorgungsanlagen durchzuführen.
Menge: 1,000 St

**302.5.14 Vorhaltung der Wasserversorgung der Containeranlage**
Vorhalten, warten und betreiben sowie gegebenenfalls instand setzen der vollständig betriebsbereiten Wasserversorgung der Sanitärcontainer für die gesamte Dauer der Nutzung.
Der Leistungsumfang umfasst insbesondere:
- Betriebssichere Vorhaltung der Wasserversorgungsanlage ab dem Übergabepunkt (Standrohr /Zapfstelle) bis zu dem Sanitärcontainer
- Sicherstellung der dauerhaften Versorgung mit Trinkwasser des Sanitärcontainers
- Vorhaltung und Betrieb der frostgeschützten Anschluss- und Verteilleitungen
- Betrieb und Überwachung der elektrischen Begleitheizung zur Frostsicherung während der Frostperiode
- Laufende Funktionskontrolle der Anschlüsse, Absperreinrichtungen und Rückflussverhinderer
- Kleinere Anpassungen und Umrüstungen im Zuge einer  Erweiterung der Containeranlage
- Sicherstellung eines ordnungsgemäßen und hygienischen Betriebs der Wasserversorgung

Die Vorhaltung beginnt mit der betriebsbereiten Übergabe der Wasserversorgungsanlage und endet mit dem Beginn des Rückbaus gemäß der Vorposition.
Menge: 30,000 StMt

**302.5.15 Abwasserentsorgung Containeranlage – Herstellung, Anschluss und Rückbau**
Die Planung, Herstellung, der betriebsbereite Anschluss sowie der vollständige Rückbau der Abwasserentsorgung für den Sanitärcontainer sind Leistung des AN Baustelleneinrichtung.
Die Abwasserentsorgung umfasst die sanitären Einrichtungen des Sanitärcontainers.
Die Anschlussleitungen sind als Kunststoffrohrleitungen auszuführen.

Der Leistungsumfang umfasst insbesondere:
- Planung und Dimensionierung der Abwasserentsorgung durch den AN Baustelleneinrichtung
- Herstellung und Verlegung der Abwasseranschlussleitungen inkl. aller erforderlichen Form- und Verbindungsteile
- Anschluss des Sanitärcontainers an den vorhandenen Übergabeschacht gemäß Baustelleneinrichtungsplan
Der Übergabeschacht befindet sich in einer Entfernung von ca. 25 m vom Sanitärcontainer
- Herstellung eines betriebsbereiten Abwasseranschlusses einschließlich der Einleitung in den Sammler / Schacht

Die Leistung umfasst ebenfalls:
- Ausstattung der Abwasserleitungen mit elektrischer Begleitheizung zur Frostsicherung
- Alle ggf. erforderlichen Erdarbeiten
- Erforderliche Schutz- und Dämmmaßnahmen

Nach Beendigung der Nutzung ist der vollständige Rückbau sämtlicher provisorischer Abwasserleitungen, Anschlüsse und Einbauten durchzuführen.
Menge: 1,000 St

**302.5.16 Abwasserentsorgung Sanitärcontainer – Vorhaltung**
Vorhalten, warten und betreiben sowie gegebenenfalls instand setzen der vollständig betriebsbereiten Abwasserentsorgung des Sanitärcontainers für die gesamte Dauer der Nutzung.
Der Leistungsumfang umfasst insbesondere:
- Betriebssichere Vorhaltung der Abwasseranschlussleitungen vom Sanitärcontainer bis zum Übergabeschacht
- Sicherstellung der ordnungsgemäßen Abwasserableitung in den Sammler / Schacht
- Vorhaltung und Betrieb der elektrischen Begleitheizung zur Frostsicherung der Abwasserleitungen während der Frostperiode
- Regelmäßige Funktions- und Sichtkontrollen der Leitungen, Anschlüsse und Einbauteile
- Kleinere Anpassungen und Umrüstungen im Zuge einer bedarfsabhängigen Erweiterung oder Umorganisation der Containeranlage
- Sicherstellung eines störungsfreien und hygienisch unbedenklichen Betriebs der Abwasserentsorgung

Die Vorhaltung beginnt mit der mängelfreien Inbetriebnahme der Abwasserentsorgungsanlage gemäß der Vorposition.
Menge: 30,000 StMt
